# Grünflächenpflege auf dem Gelände des ABz und des Bahofs Mep
Angebotsaufforderung (GAEB DA XML 3.2, DA83)
Projekt: 801A0126D029
Währung: EUR
Nebenangebote zugelassen: ja
Vergabeart: Öffentliche Ausschreibung
Eröffnung: 23.04.2026 11:00:00
Ende der Zuschlagsfrist: 23.05.2026
Abgabeort: www.evergabe-online.de
Auftraggeber: WSA Ems-Nordsee, Standort Meppen, Herzog-Arenberg-Str. 66, 49716 Meppen, Telefon 05931 848-111, E-Mail wsa-ems-nordsee@wsv.bund.de; Vergabenummer: 000029
Erstellt mit: GXML Toolbox V3.3 R20210630, iTWO_64 V10.0.894, 30.03.2026

## 110 Pflege der Grünflächen auf dem Gelände des ABz und des Bauho
Datum: 30.03.2026

### Abschnitt 1 Pflegearbeiten 2026

#### Unterabschnitt 1.1 Baustelleneinrichtung

**1.1.10 Baustelle einrichten**
*** Pauschalposition
Geräte, Werkzeuge und sonstige Betriebsmittel, die zur
vertragsgemäßen Ausführung der Bauleistungen erforderlich sind, auf die Baustelle bringen, bereitstellen und
- soweit der Geräteeinsatz nicht gesondert vergütet
wird - betriebsfertig aufstellen einschl. der dafür
notwendigen Arbeiten. Die erforderlichen festen Anlagen
herstellen. Baubüros, Unterkünfte, Werkstätten, Lager -
schuppen und dgl. , soweit erforderlich, antransportieren, aufbauen und einrichten. Strom - , Wasser -, Fernsprechanschluss sowie Entsorgungseinrichtungen und dgl .für die Baustelle, soweit erforderlich, herstellen .
Bei Bedarf Lagerplätze, sonstige Platzbefestigungen und
Wege im Baustellenbereich anlegen.
Kosten für Vorhalten, Unterhalten und Betreiben der Geräte, Anlagen und Einrichtungen einschl. Mieten, Pacht ,Gebühren und dgl. werden nichtmit dieser Pauschale, sondern mit den Einheitspreisen der betreffenden Teilleistungen vergütet.
Zufahrt zur Baustelle vorhanden.
Menge: 1,000 Psch

**1.1.20 Baustelle räumen**
*** Pauschalposition
Baustelle von allen Geräten, Anlagen, Einrichtungen und
dgl. räumen. Benutzte Flächen und Wege entsprechend dem ursprünglichen Zustand herrichten.
Menge: 1,000 Psch

#### Unterabschnitt 1.2 Pflege der ebenen Rasenflächen

**1.2.10 Langzeitdünger liefern**
Organisch - mineralischen Rasen - Langzeitdünger liefern
Menge: 150,000 kg

**1.2.20 Rasenflächen düngen**
Düngen der Rasenflächen im Bereich der PKW- Parkplätze und vorm Bürogebäude des Bauhofes.
Vor der Ausführung dieser Position ist eine Rücksprache mit dem AG erforderlich (Siehe Baubeschreibung).
Düngeart: Rasen - Langzeitdünger der Pos. 1.2.10
Menge: 1771,000 m2

*Hinweis: Hinweis zur OZ 1.2.30*
Die aufgeführte Flächen sind von der 17 KW bis 33 KW in 14- tage Rhythmus zu mähen bzw. zu mulchen.
Danach ist in der 36 ; 39 und 48 KW zu mähen/ mulchen.
Gesamt sind 12 Durchgänge pro Jahr geplant.
Bei nicht vorhandenem Bedarf zur Durchführung der
Mäharbeiten wegen Trockenheitsphase besteht für AN kein
Anspruch auf Abrechnung der Position.

**1.2.30 Rasenfläche mähen**
Gesamtfläche 1.771,00 m²
Mähen der Rasenflächen im Bereich der PKW- Parkplätze und vorm Bürogebäude des Bauhofes mit geeignetem Gerät. Das Mähgut ist aufzunehmen und am Sammeplatz des AG zu lagern.
Menge: 12,000 St

*Hinweis: Hinweis zur OZ 1.2.40*
Die ebenen Flächen in der Stadtstrecke Meppen (2.730,0 m²) sind jeweils im Mai; im Juli und im November zu mähen bzw. zu mulchen.
Zu dieser Fläche gehört auch die Fläche unterhalb der Hase -Hubbrücke auf beiden Uferseiten

**1.2.40 Ebene Flächen Stadtstrecke Meppen mähen bzw. mulchen**
Gesamtfläche 2.730,00 m²
Ebene bis leicht geböschte Flächen unterhalb der Hase - Hubbrücke auf der Westseite bis zur Trennspitze zur Ems, auf der Ostseite bis zum Hafen Boll (siehe Anlage 6 a und b) nach Wahl des AN mähen bzw. mulchen. Das anfallende Mähgut, Äste und sonstiger Unrat ist aufzunehmen und auf der Sammelstelle des AG zu lagern.
Die Flächen befinden sich direkt an der Spundwand. Das Tragen einer Schwimmweste ist dringend erforderlich.
Menge: 3,000 St

#### Unterabschnitt 1.3 Pflege der Beete

*Hinweis: Hinweis zur OZ 1.3.10*
Die Beetflächen (597,0 m ² ; siehe Anlage 4) sind von der 17 KW bis 33 KW in 14- tage Rhythmus zu bearbeiten.
Danach ist in der 36 ; 39 und 48 KW die Pflege durchzuführen.
Gesamt sind 12 Durchgänge pro Jahr geplant.In diesen Flächen ist auch die Fläche der Steinbettung am Bürogebäude des ABz inbegriffen (72 m ²).
Zusätzlich zu den in der Anlage " Beete" aufgeführte Flächen(553 m ²) sind Flächen rund um der Gebäuden des Bauhofes( Bürogebäude ; Werkstattgebäude und Aufenthaltsraum ) insgesamt 44 m ² (Siehe Anlage " Fotos ")
Bei nicht vorhandenem Bedarf zur Pflege der Beete wegen Trockenheitsphase besteht für AN kein Anspruch auf Abrechnung der Position.

**1.3.10 Unkraut entfernen**
Gesamtfläche 597,00 m²
Freihalten von Unkraut auf den verschiedenen Teilflächen der bestehenden Beete. Die Beete sind mit unterschiedlichen Zierpflanzen bepflanzt und müssen von Unkraut und sonstigem freigehalten werden. Das Freihalten der Beete ist nur durch Jäten des Unkrautes möglich.Es darf kein Gift oder Feuer zur Unkrautvernichtung verwendet werden.
Menge: 12,000 St

**1.3.20 Pflanzen zurückschneiten**
*** Pauschalposition
In Absprache mit dem AG sind die Pflanzen in den Beeten einmal im Jahr mit geeigneten Geräten zu beschneiden.
Anfallender Grünabfall ist aufzunehmen und auf der Sammelstelle des AG zu lagern.
Die angrenzende Pflasterfläche ist nach Abschluß der Arbeiten zu säubern.
Menge: 1,000 Psch

#### Unterabschnitt 1.4 Pflege der Böschungsflächen

*Hinweis: Hinweis zur OZ 1.4.10*
Die aufgeführte Flächen (5.790,0 m ² ; siehe Anlage 3 ) sind von
der 19 ; 23 ; 27 ; 33 ; 39 und 47 KW zu mähen bzw. zu mulchen.
Bei den Mäharbeiten auf Böschungsflächen um den
Bauhofshafen in den 19 ; 23 und 27 KW ist vor Beginn der
Mäharbeiten die gesamte Fläche auf Vogelnester abzusuchen.
Beim Vorfinden solcher ist die Stelle zu Kennzeichen und bei
Mäharbeiten weiträumig zu umfahren.
Bei nicht vorhandenem Bedarf zur Durchführung der
Mäharbeiten wegen Trockenheitsphase besteht für AN kein
Anspruch auf Abrechnung der Position.

**1.4.10 Mäharbeiten auf Böschungsflächen rund um Bauhofshafen**
Gesamtfläche 5.790,00 m²
Mäharbeiten auf Böschungsflächen mit unterschiedlicher
Neigung, z.T. sehr steil, ist 6- mal im Mai - November zu
mähen. Die Mäharbeiten können überwiegend nur mit
Freischneider ausgeführt werden. Das Mähgut ist gleichmäßig auf der Grasfläche zu verteilen und wird nicht aufgenommen.

Hinweis : Bei den Mäharbeiten auf den Böschungsflächen ist
eine Schwimmweste bzw. ein Schwimmkragen zu tragen.
Menge: 6,000 St

**1.4.20 Mäharbeiten auf Böschungsflächen am Dortmund-Ems-Kanal**
Gesamtfläche 2.232,0 m²
Die Böschungsfläche am DEK (Dortmund- Ems- Kanal, Gelände des ABz u. des Bauhofes Meppen ist
1- mal im November nach Wahl des AN zu schlegeln bzw.
zu mulchen.
Das geschlegelte Gras verbleibt auf der Böschung und wird
nicht aufgenommen.
Menge: 1,000 St

*Hinweis: Hinweis zur OZ 1.4.30*
Die Böschungsfläche am DEK(Dortmund- Ems- Kanal) in der
Stadtstrecke Meppen im Bereich der Hase - Hubbrücke ist im
Mai; im Juli und im November zu Mulchen bzw. zu Schlegeln .
Das Mähgut ist gleichmäßig auf der Fläche zu verteilen.
Die zu bearbeitende Fläche besteht aus 2 Abschnitten :
1. Böschungsfläche zum DEK : 3.941 m ²
2. Böschungsfläche zur " Schülerwiese" : 778 m ²
Der Spundwandholm ist nach jedem Pflegegang abzufegen.

**1.4.30 Mäharbeiten auf Böschungsflächen der Stadtstrecke Meppen**
Gesamtfläche 4.719 m ².
Mäharbeiten auf Böschungsflächen mit unterschiedlicher
Neigung. Die Mäharbeiten können mit Mähroboter ausgeführt
werden. Ein Teil der Flächen ist jedoch mit Freischneider zu
mähen. Das Mähgut ist gleichmäßig auf der Grasfläche zu
verteilen und wird nicht aufgenommen. Vorhandene
Einzelbäume, Brückenwiderlager und die Weißdornhecke sind
freizuschneiden. Bei den Mäharbeiten an der Weißdornhecke ist
Vorsicht geboten. Die Pflanzen dürfen nicht beschädigt werden.

Hinweis : Bei den Mäharbeiten auf den Böschungsflächen ist
eine Schwimmweste bzw. ein Schwimmkragen zu tragen.
Menge: 3,000 St

#### Unterabschnitt 1.5 Reinigung der Straßenabläufe

**1.5.10 Reinigung der Straßenabläufe**
Die auf dem Gelände verbauten Straßenababläufe (48 Stück) sind 2 x jährlich; im Mai und im November  zu reinigen.
Sie haben unterschiedliche Belastungsklassen, somit sind
sie auch unterschiedlich schwer.
Dies ist bei der Preisbildung zu berücksichtigen.
Die Rosten sind aufzunehmen, die Schlammeimer zu leeren,
die Rahmen zu säubern.
Der vorgefundene Unrat ist aufzunehmen und auf der
Sammelstelle des AG zu lagern.
Menge: 2,000 St

#### Unterabschnitt 1.6 Pflanzenpflegeschnitt

**1.6.10 Lindenausschlag zurückschneiden**
Die junge Triebe der auf dem Gelände befindlichen Linden
(Gesamt 35 Stück) sind nach Rücksprache mit dem AG 2 - mal
jährlich (Juli und November) mit geeigneten Geräten zurück zu schneiden.
Das Schnittgut ist aufzunehmen und auf der Sammelstelle des AG zu lagern.
Menge: 2,000 St

**1.6.20 Rhododendronhecke schneiden**
Hecke bestehend aus Rhododendronpflanzen ca. h = 1,8 mb = 2 ,0 m nach Vorgabe des AG mit geeigneten Geräten zurückschneiden. Das Schnittgut aufnehmen und auf der Sammelstelle des AG lagern. Die angrenzende Pflasterfläche ist nach jedem Arbeitsgang zu säubern.

Hinweis: Das Stutzen der Hecken ist nicht vor dem 15 Juli gestattet.
Menge: 120,000 m

**1.6.30 Lebensbaumhecke schneiden**
Lebensbaumhecke im Innenhof ca. h = 1,7 mb = 0,5 m nach Vorgabe des AG mit geeigneten Geräten zurückschneiden. Das Schnittgut aufnehmen und auf der Sammelstelle des AG lagern. Die angrenzende Pflasterfläche ist nach jedem Arbeitsgang zu säubern.
Menge: 35,000 m

**1.6.40 Weißdornhecke schneiden**
Stadtstrecke Meppen - Westseite
Weißdornhecke Gesamtlänge 370,00m; 2 mal(Sommer/Herbst) schneiden. Hecke beidseitig und oben schneiden. Hecke einreihig. Hohe vor dem Schnitt über 100 bis150 cm. Breite vor dem Schnitt über 100 cm.Geforderte Schnitthöhe 100 cm. Geforderte Schnittbreite 60 cm.
Unrat und Schnittgut aufnehmen und auf der Sammelstelle des AG zu lagern.
Fläche: einseitige Böschung mit Neigung steiler 1 zu 2 auf der Ostseite der Hecke.
Menge: 2,000 St

#### Unterabschnitt 1.7 Laubräumung

**1.7.10 Allgemeine Laubräumung der Pflasterflächen**
Laub und Totholz auf den Pflasterflächen (13,300 m²) mit geeigneten Geräten aufnehmen und auf der Sammelstelle des AG lagern.
Das Laub ist in einem 1- wöchentlichen Rhythmus ab der 42.bis zur 48.KW zu räumen.
Menge: 7,000 St

**1.7.20 Laubräumung 48 KW Ebene Rasenflächen**
*** Pauschalposition
Laub und Totholz der eben Rasenflächen (7.329,00 m²) mit geeigneten Geräten in der 48. KW aufnehmen und auf der Sammelstelle des AG lagern.
Menge: 1,000 Psch

**1.7.30 Laubräumung 48 KW Böschungsflächen**
*** Pauschalposition
Laub und Totholz der eben Böschungsflächen (8022,00 m²) mit geeigneten Geräten in der 48. KW aufnehmen und auf der Sammelstelle des AG lagern.
Menge: 1,000 Psch

**1.7.40 Laubräumung 48 KW - Beete**
*** Pauschalposition
Laub und Totholz der Beete (597,00 m²) mit geeigneten Geräten in der 48. KW aufnehmen und auf der Sammelstelle des AG lagern.
Menge: 1,000 Psch

**1.7.50 Laubräumung 48 KW - Böschungsfläche am DEK,Stadtstrecke**
*** Pauschalposition
Laub und Totholz den Böschungsflächen DEK, Stadtstrecke(4.719,00 m²) in der 48. KW aufnehmen.
Das Laub ist von der Böschung abzuharken und auf max. drei Haufen unten an der Spundwand zu packen.Das Abfahren ist Sache des AG.Das Laub von der Böschung zur Schülerwiese ist aufzunehmen und auf dem Sammelplatz des AG zu lagern.
Menge: 1,000 Psch

**1.7.60 Laubräumung 48 KW - Ebene Fläche am DEK, Stadtstrecke**
*** Pauschalposition
Laub und Totholz den Böschungsflächen DEK, Stadtstrecke(2.730,00 m²) in der 48. KW aufnehmen.
Das Laub ist von der Böschung abzuharken und auf max. drei Haufen unten an der Spundwand zu packen.Das Abfahren ist Sache des AG.Das Laub von der Böschung zur Schülerwiese ist aufzunehmen und auf dem Sammelplatz des AG zu lagern.
Menge: 1,000 Psch

### Abschnitt 2 Pflegearbeiten 2027

#### Unterabschnitt 2.1 Baustelleneinrichtung

**2.1.10 Baustelle einrichten**
*** Pauschalposition
Geräte, Werkzeuge und sonstige Betriebsmittel, die zur
vertragsgemäßen Ausführung der Bauleistungen erforderlich sind, auf die Baustelle bringen, bereitstellen und
- soweit der Geräteeinsatz nicht gesondert vergütet
wird - betriebsfertig aufstellen einschl. der dafür
notwendigen Arbeiten. Die erforderlichen festen Anlagen
herstellen. Baubüros, Unterkünfte, Werkstätten, Lager -
schuppen und dgl. , soweit erforderlich, antransportieren, aufbauen und einrichten. Strom - , Wasser -, Fernsprechanschluss sowie Entsorgungseinrichtungen und dgl .für die Baustelle, soweit erforderlich, herstellen .
Bei Bedarf Lagerplätze, sonstige Platzbefestigungen und
Wege im Baustellenbereich anlegen.
Kosten für Vorhalten, Unterhalten und Betreiben der Geräte, Anlagen und Einrichtungen einschl. Mieten, Pacht ,Gebühren und dgl. werden nichtmit dieser Pauschale, sondern mit den Einheitspreisen der betreffenden Teilleistungen vergütet.
Zufahrt zur Baustelle vorhanden.
Menge: 1,000 Psch

**2.1.20 Baustelle räumen**
*** Pauschalposition
Baustelle von allen Geräten, Anlagen, Einrichtungen und
dgl. räumen. Benutzte Flächen und Wege entsprechend dem ursprünglichen Zustand herrichten.
Menge: 1,000 Psch

#### Unterabschnitt 2.2 Pflege der ebenen Rasenflächen

**2.2.10 Langzeitdünger liefern**
Organisch - mineralischen Rasen - Langzeitdünger liefern
Menge: 150,000 kg

**2.2.20 Rasenflächen düngen**
Düngen der Rasenflächen im Bereich der PKW- Parkplätze und vorm Bürogebäude des Bauhofes.
Vor der Ausführung dieser Position ist eine Rücksprache mit dem AG erforderlich (Siehe Baubeschreibung).
Düngeart: Rasen - Langzeitdünger der Pos. 1.2.10
Menge: 1771,000 m2

*Hinweis: Hinweis zur OZ 2.2.30*
Die aufgeführte Flächen sind von der 17 KW bis 33 KW in 14- tage Rhythmus zu mähen bzw. zu mulchen.
Danach ist in der 36 ; 39 und 48 KW zu mähen/ mulchen.
Gesamt sind 12 Durchgänge pro Jahr geplant.
Bei nicht vorhandenem Bedarf zur Durchführung der
Mäharbeiten wegen Trockenheitsphase besteht für AN kein
Anspruch auf Abrechnung der Position.

**2.2.30 Rasenfläche mähen**
Gesamtfläche 1.771,00 m²
Mähen der Rasenflächen im Bereich der PKW- Parkplätze und vorm Bürogebäude des Bauhofes mit geeignetem Gerät. Das Mähgut ist aufzunehmen und am Sammeplatz des AG zu lagern.
Menge: 12,000 St

*Hinweis: Hinweis zur OZ 2.2.40*
Die ebenen Flächen in der Stadtstrecke Meppen (2.730,0 m²) sind jeweils im Mai; im Juli und im November zu mähen bzw. zu mulchen.
Zu dieser Fläche gehört auch die Fläche unterhalb der Hase -Hubbrücke auf beiden Uferseiten

**2.2.40 Ebene Flächen Stadtstrecke Meppen mähen bzw. mulchen**
Gesamtfläche 2.730,00 m²
Ebene bis leicht geböschte Flächen unterhalb der Hase - Hubbrücke auf der Westseite bis zur Trennspitze zur Ems, auf der Ostseite bis zum Hafen Boll (siehe Anlage 6 a und b) nach Wahl des AN mähen bzw. mulchen. Das anfallende Mähgut, Äste und sonstiger Unrat ist aufzunehmen und auf der Sammelstelle des AG zu lagern.
Die Flächen befinden sich direkt an der Spundwand. Das Tragen einer Schwimmweste ist dringend erforderlich.
Menge: 3,000 St

#### Unterabschnitt 2.3 Pflege der Beete

*Hinweis: Hinweis zur OZ 2.3.10*
Die Beetflächen (597,0 m ² ; siehe Anlage 4) sind von der 17 KW bis 33 KW in 14- tage Rhythmus zu bearbeiten.
Danach ist in der 36 ; 39 und 48 KW die Pflege durchzuführen.
Gesamt sind 12 Durchgänge pro Jahr geplant.In diesen Flächen ist auch die Fläche der Steinbettung am Bürogebäude des ABz inbegriffen (72 m ²).
Zusätzlich zu den in der Anlage " Beete" aufgeführte Flächen(553 m ²) sind Flächen rund um der Gebäuden des Bauhofes( Bürogebäude ; Werkstattgebäude und Aufenthaltsraum ) insgesamt 44 m ² (Siehe Anlage " Fotos ")
Bei nicht vorhandenem Bedarf zur Pflege der Beete wegen Trockenheitsphase besteht für AN kein Anspruch auf Abrechnung der Position.

**2.3.10 Unkraut entfernen**
Gesamtfläche 597,00 m²
Freihalten von Unkraut auf den verschiedenen Teilflächen der bestehenden Beete. Die Beete sind mit unterschiedlichen Zierpflanzen bepflanzt und müssen von Unkraut und sonstigem freigehalten werden. Das Freihalten der Beete ist nur durch Jäten des Unkrautes möglich.Es darf kein Gift oder Feuer zur Unkrautvernichtung verwendet werden.
Menge: 12,000 St

**2.3.20 Pflanzen zurückschneiten**
*** Pauschalposition
In Absprache mit dem AG sind die Pflanzen in den Beeten einmal im Jahr mit geeigneten Geräten zu beschneiden.
Anfallender Grünabfall ist aufzunehmen und auf der Sammelstelle des AG zu lagern.
Die angrenzende Pflasterfläche ist nach Abschluß der Arbeiten zu säubern.
Menge: 1,000 Psch

#### Unterabschnitt 2.4 Pflege der Böschungsflächen

*Hinweis: Hinweis zur OZ 2.4.10*
Die aufgeführte Flächen (5.790,0 m ² ; siehe Anlage 3 ) sind von
der 19 ; 23 ; 27 ; 33 ; 39 und 47 KW zu mähen bzw. zu mulchen.
Bei den Mäharbeiten auf Böschungsflächen um den
Bauhofshafen in den 19 ; 23 und 27 KW ist vor Beginn der
Mäharbeiten die gesamte Fläche auf Vogelnester abzusuchen.
Beim Vorfinden solcher ist die Stelle zu Kennzeichen und bei
Mäharbeiten weiträumig zu umfahren.
Bei nicht vorhandenem Bedarf zur Durchführung der
Mäharbeiten wegen Trockenheitsphase besteht für AN kein
Anspruch auf Abrechnung der Position.

**2.4.10 Mäharbeiten auf Böschungsflächen rund um Bauhofshafen**
Gesamtfläche 5.790,00 m²
Mäharbeiten auf Böschungsflächen mit unterschiedlicher
Neigung, z.T. sehr steil, ist 6- mal im Mai - November zu
mähen. Die Mäharbeiten können überwiegend nur mit
Freischneider ausgeführt werden. Das Mähgut ist gleichmäßig auf der Grasfläche zu verteilen und wird nicht aufgenommen.

Hinweis : Bei den Mäharbeiten auf den Böschungsflächen ist
eine Schwimmweste bzw. ein Schwimmkragen zu tragen.
Menge: 6,000 St

**2.4.20 Mäharbeiten auf Böschungsflächen am Dortmund-Ems-Kanal**
Gesamtfläche 2.232,0 m²
Die Böschungsfläche am DEK (Dortmund- Ems- Kanal, Gelände des ABz u. des Bauhofes Meppen ist
1- mal im November nach Wahl des AN zu schlegeln bzw.
zu mulchen.
Das geschlegelte Gras verbleibt auf der Böschung und wird
nicht aufgenommen.
Menge: 1,000 St

*Hinweis: Hinweis zur OZ 2.4.30*
Die Böschungsfläche am DEK(Dortmund- Ems- Kanal) in der
Stadtstrecke Meppen im Bereich der Hase - Hubbrücke ist im
Mai; im Juli und im November zu Mulchen bzw. zu Schlegeln .
Das Mähgut ist gleichmäßig auf der Fläche zu verteilen.
Die zu bearbeitende Fläche besteht aus 2 Abschnitten :
1. Böschungsfläche zum DEK : 3.941 m ²
2. Böschungsfläche zur " Schülerwiese" : 778 m ²
Der Spundwandholm ist nach jedem Pflegegang abzufegen.

**2.4.30 Mäharbeiten auf Böschungsflächen der Stadtstrecke Meppen**
Gesamtfläche 4.719 m ².
Mäharbeiten auf Böschungsflächen mit unterschiedlicher
Neigung. Die Mäharbeiten können mit Mähroboter ausgeführt
werden. Ein Teil der Flächen ist jedoch mit Freischneider zu
mähen. Das Mähgut ist gleichmäßig auf der Grasfläche zu
verteilen und wird nicht aufgenommen. Vorhandene
Einzelbäume, Brückenwiderlager und die Weißdornhecke sind
freizuschneiden. Bei den Mäharbeiten an der Weißdornhecke ist
Vorsicht geboten. Die Pflanzen dürfen nicht beschädigt werden.

Hinweis : Bei den Mäharbeiten auf den Böschungsflächen ist
eine Schwimmweste bzw. ein Schwimmkragen zu tragen.
Menge: 3,000 St

#### Unterabschnitt 2.5 Reinigung der Straßenabläufe

**2.5.10 Reinigung der Straßenabläufe**
Die auf dem Gelände verbauten Straßenababläufe (48 Stück) sind 2 x jährlich; im Mai und im November  zu reinigen.
Sie haben unterschiedliche Belastungsklassen, somit sind
sie auch unterschiedlich schwer.
Dies ist bei der Preisbildung zu berücksichtigen.
Die Rosten sind aufzunehmen, die Schlammeimer zu leeren,
die Rahmen zu säubern.
Der vorgefundene Unrat ist aufzunehmen und auf der
Sammelstelle des AG zu lagern.
Menge: 2,000 St

#### Unterabschnitt 2.6 Pflanzenpflegeschnitt

**2.6.10 Lindenausschlag zurückschneiden**
Die junge Triebe der auf dem Gelände befindlichen Linden
(Gesamt 35 Stück) sind nach Rücksprache mit dem AG 2 - mal
jährlich (Juli und November) mit geeigneten Geräten zurück zu schneiden.
Das Schnittgut ist aufzunehmen und auf der Sammelstelle des AG zu lagern.
Menge: 2,000 St

**2.6.20 Rhododendronhecke schneiden**
Hecke bestehend aus Rhododendronpflanzen ca. h = 1,8 mb = 2 ,0 m nach Vorgabe des AG mit geeigneten Geräten zurückschneiden. Das Schnittgut aufnehmen und auf der Sammelstelle des AG lagern. Die angrenzende Pflasterfläche ist nach jedem Arbeitsgang zu säubern.

Hinweis: Das Stutzen der Hecken ist nicht vor dem 15 Juli gestattet.
Menge: 120,000 m

**2.6.30 Lebensbaumhecke schneiden**
Lebensbaumhecke im Innenhof ca. h = 1,7 mb = 0,5 m nach Vorgabe des AG mit geeigneten Geräten zurückschneiden. Das Schnittgut aufnehmen und auf der Sammelstelle des AG lagern. Die angrenzende Pflasterfläche ist nach jedem Arbeitsgang zu säubern.
Menge: 35,000 m

**2.6.40 Weißdornhecke schneiden**
Stadtstrecke Meppen - Westseite
Weißdornhecke Gesamtlänge 370,00m; 2 mal(Sommer/Herbst) schneiden. Hecke beidseitig und oben schneiden. Hecke einreihig. Hohe vor dem Schnitt über 100 bis150 cm. Breite vor dem Schnitt über 100 cm.Geforderte Schnitthöhe 100 cm. Geforderte Schnittbreite 60 cm.
Unrat und Schnittgut aufnehmen und auf der Sammelstelle des AG zu lagern.
Fläche: einseitige Böschung mit Neigung steiler 1 zu 2 auf der Ostseite der Hecke.
Menge: 2,000 St

#### Unterabschnitt 2.7 Laubräumung

**2.7.10 Allgemeine Laubräumung der Pflasterflächen**
Laub und Totholz auf den Pflasterflächen (13,300 m²) mit geeigneten Geräten aufnehmen und auf der Sammelstelle des AG lagern.
Das Laub ist in einem 1- wöchentlichen Rhythmus ab der 42.bis zur 48.KW zu räumen.
Menge: 7,000 St

**2.7.20 Laubräumung 48 KW Ebene Rasenflächen**
*** Pauschalposition
Laub und Totholz der eben Rasenflächen (7.329,00 m²) mit geeigneten Geräten in der 48. KW aufnehmen und auf der Sammelstelle des AG lagern.
Menge: 1,000 Psch

**2.7.30 Laubräumung 48 KW Böschungsflächen**
*** Pauschalposition
Laub und Totholz der eben Böschungsflächen (8022,00 m²) mit geeigneten Geräten in der 48. KW aufnehmen und auf der Sammelstelle des AG lagern.
Menge: 1,000 Psch

**2.7.40 Laubräumung 48 KW - Beete**
*** Pauschalposition
Laub und Totholz der Beete (597,00 m²) mit geeigneten Geräten in der 48. KW aufnehmen und auf der Sammelstelle des AG lagern.
Menge: 1,000 Psch

**2.7.50 Laubräumung 48 KW - Böschungsfläche am DEK,Stadtstrecke**
*** Pauschalposition
Laub und Totholz den Böschungsflächen DEK, Stadtstrecke(4.719,00 m²) in der 48. KW aufnehmen.
Das Laub ist von der Böschung abzuharken und auf max. drei Haufen unten an der Spundwand zu packen.Das Abfahren ist Sache des AG.Das Laub von der Böschung zur Schülerwiese ist aufzunehmen und auf dem Sammelplatz des AG zu lagern.
Menge: 1,000 Psch

**2.7.60 Laubräumung 48 KW - Ebene Fläche am DEK, Stadtstrecke**
*** Pauschalposition
Laub und Totholz den Böschungsflächen DEK, Stadtstrecke(2.730,00 m²) in der 48. KW aufnehmen.
Das Laub ist von der Böschung abzuharken und auf max. drei Haufen unten an der Spundwand zu packen.Das Abfahren ist Sache des AG.Das Laub von der Böschung zur Schülerwiese ist aufzunehmen und auf dem Sammelplatz des AG zu lagern.
Menge: 1,000 Psch

### Abschnitt 3 Pflegearbeiten 2028

#### Unterabschnitt 3.1 Baustelleneinrichtung

**3.1.10 Baustelle einrichten**
*** Pauschalposition
Geräte, Werkzeuge und sonstige Betriebsmittel, die zur
vertragsgemäßen Ausführung der Bauleistungen erforderlich sind, auf die Baustelle bringen, bereitstellen und
- soweit der Geräteeinsatz nicht gesondert vergütet
wird - betriebsfertig aufstellen einschl. der dafür
notwendigen Arbeiten. Die erforderlichen festen Anlagen
herstellen. Baubüros, Unterkünfte, Werkstätten, Lager -
schuppen und dgl. , soweit erforderlich, antransportieren, aufbauen und einrichten. Strom - , Wasser -, Fernsprechanschluss sowie Entsorgungseinrichtungen und dgl .für die Baustelle, soweit erforderlich, herstellen .
Bei Bedarf Lagerplätze, sonstige Platzbefestigungen und
Wege im Baustellenbereich anlegen.
Kosten für Vorhalten, Unterhalten und Betreiben der Geräte, Anlagen und Einrichtungen einschl. Mieten, Pacht ,Gebühren und dgl. werden nichtmit dieser Pauschale, sondern mit den Einheitspreisen der betreffenden Teilleistungen vergütet.
Zufahrt zur Baustelle vorhanden.
Menge: 1,000 Psch

**3.1.20 Baustelle räumen**
*** Pauschalposition
Baustelle von allen Geräten, Anlagen, Einrichtungen und
dgl. räumen. Benutzte Flächen und Wege entsprechend dem ursprünglichen Zustand herrichten.
Menge: 1,000 Psch

#### Unterabschnitt 3.2 Pflege der ebenen Rasenflächen

**3.2.10 Langzeitdünger liefern**
Organisch - mineralischen Rasen - Langzeitdünger liefern
Menge: 150,000 kg

**3.2.20 Rasenflächen düngen**
Düngen der Rasenflächen im Bereich der PKW- Parkplätze und vorm Bürogebäude des Bauhofes.
Vor der Ausführung dieser Position ist eine Rücksprache mit dem AG erforderlich (Siehe Baubeschreibung).
Düngeart: Rasen - Langzeitdünger der Pos. 1.2.10
Menge: 1771,000 m2

*Hinweis: Hinweis zur OZ 2.2.30*
Die aufgeführte Flächen sind von der 17 KW bis 33 KW in 14- tage Rhythmus zu mähen bzw. zu mulchen.
Danach ist in der 36 ; 39 und 48 KW zu mähen/ mulchen.
Gesamt sind 12 Durchgänge pro Jahr geplant.

Bei nicht vorhandenem Bedarf zur Durchführung der
Mäharbeiten wegen Trockenheitsphase besteht für AN kein
Anspruch auf Abrechnung der Position.

**3.2.30 Rasenfläche mähen**
Gesamtfläche 1.771,00 m²
Mähen der Rasenflächen im Bereich der PKW- Parkplätze und vorm Bürogebäude des Bauhofes mit geeignetem Gerät. Das Mähgut ist aufzunehmen und am Sammeplatz des AG zu lagern.
Menge: 12,000 St

*Hinweis: Hinweis zur OZ 2.2.40*
Die ebenen Flächen in der Stadtstrecke Meppen (2.730,0 m²) sind jeweils im Mai; im Juli und im November zu mähen bzw. zu mulchen.
Zu dieser Fläche gehört auch die Fläche unterhalb der Hase -Hubbrücke auf beiden Uferseiten

**3.2.40 Ebene Flächen Stadtstrecke Meppen mähen bzw. mulchen**
Gesamtfläche 2.730,00 m²
Ebene bis leicht geböschte Flächen unterhalb der Hase - Hubbrücke auf der Westseite bis zur Trennspitze zur Ems, auf der Ostseite bis zum Hafen Boll (siehe Anlage 6 a und b) nach Wahl des AN mähen bzw. mulchen. Das anfallende Mähgut, Äste und sonstiger Unrat ist aufzunehmen und auf der Sammelstelle des AG zu lagern.
Die Flächen befinden sich direkt an der Spundwand. Das Tragen einer Schwimmweste ist dringend erforderlich.
Menge: 3,000 St

#### Unterabschnitt 3.3 Pflege der Beete

*Hinweis: Hinweis zur OZ 3.3.10*
Die Beetflächen (597,0 m ² ; siehe Anlage 4) sind von der 17 KW bis 33 KW in 14- tage Rhythmus zu bearbeiten.
Danach ist in der 36 ; 39 und 48 KW die Pflege durchzuführen.
Gesamt sind 12 Durchgänge pro Jahr geplant.In diesen Flächen ist auch die Fläche der Steinbettung am Bürogebäude des ABz inbegriffen (72 m ²).
Zusätzlich zu den in der Anlage " Beete" aufgeführte Flächen(553 m ²) sind Flächen rund um der Gebäuden des Bauhofes( Bürogebäude ; Werkstattgebäude und Aufenthaltsraum ) insgesamt 44 m ² (Siehe Anlage " Fotos ")
Bei nicht vorhandenem Bedarf zur Pflege der Beete wegen Trockenheitsphase besteht für AN kein Anspruch auf Abrechnung der Position.

**3.3.10 Unkraut entfernen**
Gesamtfläche 597,00 m²
Freihalten von Unkraut auf den verschiedenen Teilflächen der bestehenden Beete. Die Beete sind mit unterschiedlichen Zierpflanzen bepflanzt und müssen von Unkraut und sonstigem freigehalten werden. Das Freihalten der Beete ist nur durch Jäten des Unkrautes möglich.Es darf kein Gift oder Feuer zur Unkrautvernichtung verwendet werden.
Menge: 12,000 St

**3.3.20 Pflanzen zurückschneiten**
*** Pauschalposition
In Absprache mit dem AG sind die Pflanzen in den Beeten einmal im Jahr mit geeigneten Geräten zu beschneiden.
Anfallender Grünabfall ist aufzunehmen und auf der Sammelstelle des AG zu lagern.
Die angrenzende Pflasterfläche ist nach Abschluß der Arbeiten zu säubern.
Menge: 1,000 Psch

#### Unterabschnitt 3.4 Pflege der Böschungsflächen

*Hinweis: Hinweis zur OZ 3.4.10*
Die aufgeführte Flächen (5.790,0 m ² ; siehe Anlage 3 ) sind von
der 19 ; 23 ; 27 ; 33 ; 39 und 47 KW zu mähen bzw. zu mulchen.
Bei den Mäharbeiten auf Böschungsflächen um den
Bauhofshafen in den 19 ; 23 und 27 KW ist vor Beginn der
Mäharbeiten die gesamte Fläche auf Vogelnester abzusuchen.
Beim Vorfinden solcher ist die Stelle zu Kennzeichen und bei
Mäharbeiten weiträumig zu umfahren.
Bei nicht vorhandenem Bedarf zur Durchführung der
Mäharbeiten wegen Trockenheitsphase besteht für AN kein
Anspruch auf Abrechnung der Position.

**3.4.10 Mäharbeiten auf Böschungsflächen rund um Bauhofshafen**
Gesamtfläche 5.790,00 m²
Mäharbeiten auf Böschungsflächen mit unterschiedlicher
Neigung, z.T. sehr steil, ist 6- mal im Mai - November zu
mähen. Die Mäharbeiten können überwiegend nur mit
Freischneider ausgeführt werden. Das Mähgut ist gleichmäßig auf der Grasfläche zu verteilen und wird nicht aufgenommen.

Hinweis : Bei den Mäharbeiten auf den Böschungsflächen ist
eine Schwimmweste bzw. ein Schwimmkragen zu tragen.
Menge: 6,000 St

**3.4.20 Mäharbeiten auf Böschungsflächen am Dortmund-Ems-Kanal**
Gesamtfläche 2.232,0 m²
Die Böschungsfläche am DEK (Dortmund- Ems- Kanal, Gelände des ABz u. des Bauhofes Meppen ist
1- mal im November nach Wahl des AN zu schlegeln bzw.
zu mulchen.
Das geschlegelte Gras verbleibt auf der Böschung und wird
nicht aufgenommen.
Menge: 1,000 St

*Hinweis: Hinweis zur OZ 3.4.30*
Die Böschungsfläche am DEK(Dortmund- Ems- Kanal) in der
Stadtstrecke Meppen im Bereich der Hase - Hubbrücke ist im
Mai; im Juli und im November zu Mulchen bzw. zu Schlegeln .
Das Mähgut ist gleichmäßig auf der Fläche zu verteilen.
Die zu bearbeitende Fläche besteht aus 2 Abschnitten :
1. Böschungsfläche zum DEK : 3.941 m ²
2. Böschungsfläche zur " Schülerwiese" : 778 m ²
Der Spundwandholm ist nach jedem Pflegegang abzufegen.

**3.4.30 Mäharbeiten auf Böschungsflächen der Stadtstrecke Meppen**
Gesamtfläche 4.719 m ².
Mäharbeiten auf Böschungsflächen mit unterschiedlicher
Neigung. Die Mäharbeiten können mit Mähroboter ausgeführt
werden. Ein Teil der Flächen ist jedoch mit Freischneider zu
mähen. Das Mähgut ist gleichmäßig auf der Grasfläche zu
verteilen und wird nicht aufgenommen. Vorhandene
Einzelbäume, Brückenwiderlager und die Weißdornhecke sind
freizuschneiden. Bei den Mäharbeiten an der Weißdornhecke ist
Vorsicht geboten. Die Pflanzen dürfen nicht beschädigt werden.

Hinweis : Bei den Mäharbeiten auf den Böschungsflächen ist
eine Schwimmweste bzw. ein Schwimmkragen zu tragen.
Menge: 3,000 St

#### Unterabschnitt 3.5 Reinigung der Straßenabläufe

**3.5.10 Reinigung der Straßenabläufe**
Die auf dem Gelände verbauten Straßenababläufe (48 Stück) sind 2 x jährlich; im Mai und im November  zu reinigen.
Sie haben unterschiedliche Belastungsklassen, somit sind
sie auch unterschiedlich schwer.
Dies ist bei der Preisbildung zu berücksichtigen.
Die Rosten sind aufzunehmen, die Schlammeimer zu leeren,
die Rahmen zu säubern.
Der vorgefundene Unrat ist aufzunehmen und auf der
Sammelstelle des AG zu lagern.
Menge: 2,000 St

#### Unterabschnitt 3.6 Pflanzenpflegeschnitt

**3.6.10 Lindenausschlag zurückschneiden**
Die junge Triebe der auf dem Gelände befindlichen Linden
(Gesamt 35 Stück) sind nach Rücksprache mit dem AG 2 - mal
jährlich (Juli und November) mit geeigneten Geräten zurück zu schneiden.
Das Schnittgut ist aufzunehmen und auf der Sammelstelle des AG zu lagern.
Menge: 2,000 St

**3.6.20 Rhododendronhecke schneiden**
Hecke bestehend aus Rhododendronpflanzen ca. h = 1,8 mb = 2 ,0 m nach Vorgabe des AG mit geeigneten Geräten zurückschneiden. Das Schnittgut aufnehmen und auf der Sammelstelle des AG lagern. Die angrenzende Pflasterfläche ist nach jedem Arbeitsgang zu säubern.

Hinweis: Das Stutzen der Hecken ist nicht vor dem 15 Juli gestattet.
Menge: 120,000 m

**3.6.30 Lebensbaumhecke schneiden**
Lebensbaumhecke im Innenhof ca. h = 1,7 mb = 0,5 m nach Vorgabe des AG mit geeigneten Geräten zurückschneiden. Das Schnittgut aufnehmen und auf der Sammelstelle des AG lagern. Die angrenzende Pflasterfläche ist nach jedem Arbeitsgang zu säubern.
Menge: 35,000 m

**3.6.40 Weißdornhecke schneiden**
Stadtstrecke Meppen - Westseite
Weißdornhecke Gesamtlänge 370,00m; 2 mal(Sommer/Herbst) schneiden. Hecke beidseitig und oben schneiden. Hecke einreihig. Hohe vor dem Schnitt über 100 bis150 cm. Breite vor dem Schnitt über 100 cm.Geforderte Schnitthöhe 100 cm. Geforderte Schnittbreite 60 cm.
Unrat und Schnittgut aufnehmen und auf der Sammelstelle des AG zu lagern.
Fläche: einseitige Böschung mit Neigung steiler 1 zu 2 auf der Ostseite der Hecke.
Menge: 2,000 St

#### Unterabschnitt 3.7 Laubräumung

**3.7.10 Allgemeine Laubräumung der Pflasterflächen**
Laub und Totholz auf den Pflasterflächen (13,300 m²) mit geeigneten Geräten aufnehmen und auf der Sammelstelle des AG lagern.
Das Laub ist in einem 1- wöchentlichen Rhythmus ab der 42.bis zur 48.KW zu räumen.
Menge: 7,000 St

**3.7.20 Laubräumung 48 KW Ebene Rasenflächen**
*** Pauschalposition
Laub und Totholz der eben Rasenflächen (7.329,00 m²) mit geeigneten Geräten in der 48. KW aufnehmen und auf der Sammelstelle des AG lagern.
Menge: 1,000 Psch

**3.7.30 Laubräumung 48 KW Böschungsflächen**
*** Pauschalposition
Laub und Totholz der eben Böschungsflächen (8022,00 m²) mit geeigneten Geräten in der 48. KW aufnehmen und auf der Sammelstelle des AG lagern.
Menge: 1,000 Psch

**3.7.40 Laubräumung 48 KW - Beete**
*** Pauschalposition
Laub und Totholz der Beete (597,00 m²) mit geeigneten Geräten in der 48. KW aufnehmen und auf der Sammelstelle des AG lagern.
Menge: 1,000 Psch

**3.7.50 Laubräumung 48 KW - Böschungsfläche am DEK,Stadtstrecke**
*** Pauschalposition
Laub und Totholz den Böschungsflächen DEK, Stadtstrecke(4.719,00 m²) in der 48. KW aufnehmen.
Das Laub ist von der Böschung abzuharken und auf max. drei Haufen unten an der Spundwand zu packen.Das Abfahren ist Sache des AG.Das Laub von der Böschung zur Schülerwiese ist aufzunehmen und auf dem Sammelplatz des AG zu lagern.
Menge: 1,000 Psch

**3.7.60 Laubräumung 48 KW - Ebene Fläche am DEK, Stadtstrecke**
*** Pauschalposition
Laub und Totholz den Böschungsflächen DEK, Stadtstrecke(2.730,00 m²) in der 48. KW aufnehmen.
Das Laub ist von der Böschung abzuharken und auf max. drei Haufen unten an der Spundwand zu packen.Das Abfahren ist Sache des AG.Das Laub von der Böschung zur Schülerwiese ist aufzunehmen und auf dem Sammelplatz des AG zu lagern.
Menge: 1,000 Psch
